# Protección de talud con lámina de polietileno y malla de triple torsión anclada al terreno

- Propiedad del archivo: CYPE Ingenieros S.A.
- Formato: FIEBDC-3/2016
- Programa: Generador de precios de la construcción. CYPE Ingenieros, S.A.
- Fecha: 08/03/2024
- Ámbito geográfico: Región de Murcia
- Divisa: EUR
- Costes indirectos: 3 %
- IVA: 21 %

## Y Seguridad y salud

### YC Sistemas de protección colectiva

#### YCD Protección de taludes

**YCD020** m² Protección de talud con lámina de polietileno y malla de triple torsión anclada al terreno.
Protección de talud frente a desprendimiento de la capa superficial del terreno, formada por lámina de polietileno de alta densidad de 2 mm de espesor, malla de triple torsión, hexagonal, 8x10-13, de alambre galvanizado de 2,00 mm de diámetro y anclajes al terreno formados por barras corrugadas de acero UNE-EN 10080 B 500 S. Incluso cables de acero entre los anclajes, para la sujeción de la malla de triple torsión.
Criterio de medición de proyecto: Superficie medida según Estudio o Estudio Básico de Seguridad y Salud.
Criterio de medición de obra: Se medirá la superficie realmente montada según especificaciones de Estudio o Estudio Básico de Seguridad y Salud.

| Código | Ud | Descripción | Rendimiento | Precio | Importe |
|---|---|---|---|---|---|
| mt50spr055a | m² | Lámina de polietileno de alta densidad, de 2 mm de espesor, resistente a la intemperie. (material) | 1.2 | 3.9 | 4.680 |
| mt07ame510e | m² | Malla de triple torsión, hexagonal, 8x10-13, de alambre galvanizado de 2 mm de diámetro, para protección de taludes. (material) | 1 | 2.3 | 2.300 |
| mt07aco010g | kg | Acero en barras corrugadas, UNE-EN 10080 B 500 S, suministrado en obra en barras sin elaborar, de varios diámetros. (material) | 0.6 | 1.22 | 0.732 |
| mt50spr100b | m | Cable de acero de 2 mm de diámetro, para sujeción de malla de triple torsión. (material) | 1.7 | 1.6 | 2.720 |
| mq07cce010a | h | Camión con cesta elevadora de brazo articulado de 16 m de altura máxima de trabajo y 260 kg de carga máxima. (maquinaria) | 0.162 | 21.26 | 3.444 |
| mo120 | h | Peón Seguridad y Salud. (mano de obra) | 0.322 | 21.19 | 6.823 |
| % | % | Costes directos complementarios | 2 % | 20.699 | 0.414 |
|  |  | Costes directos |  |  | 21.113 |

Residuos:
- colocación: mt50spr055a Lámina de polietileno de alta densidad, de 2 mm de espesor, resistente a la intemperie; factor de residuo 0.06
- colocación: mt07ame510e Malla de triple torsión, hexagonal, 8x10-13, de alambre galvanizado de 2 mm de diámetro, para protección de taludes; factor de residuo 0.0188
- colocación: mt07aco010g Acero en barras corrugadas, UNE-EN 10080 B 500 S, suministrado en obra en barras sin elaborar, de varios diámetros; factor de residuo 0.0075
- colocación: mt50spr100b Cable de acero de 2 mm de diámetro, para sujeción de malla de triple torsión; factor de residuo 0.0156327

## Recursos

**mt50spr055a** m² Lámina de polietileno de alta densidad, de 2 mm de espesor, resistente a la intemperie
Datos técnicos: Coste energético 270.924 MJ; Emisión de CO2 9.641 kg; Código LER 17 06 04; Masa del elemento 1.96 kg; Volumen 0.003267 m3
Residuos:
- embalaje: re170203 Plástico. (componente de residuo); rendimiento 0.024 kg; Código LER 17 02 03; Masa del elemento 1 kg; Volumen 0.001667 m3

**mt07ame510e** m² Malla de triple torsión, hexagonal, 8x10-13, de alambre galvanizado de 2 mm de diámetro, para protección de taludes
Datos técnicos: Coste energético 20.512 MJ; Emisión de CO2 1.991 kg; Código LER 17 04 05; Masa del elemento 0.74 kg; Volumen 0.000352 m3
Residuos:
- embalaje: re170203 Plástico; rendimiento 0.02 kg

**mt07aco010g** kg Acero en barras corrugadas, UNE-EN 10080 B 500 S, suministrado en obra en barras sin elaborar, de varios diámetros
Datos técnicos: Coste energético 9.830 MJ; Emisión de CO2 0.510 kg; Código LER 17 04 05; Masa del elemento 1 kg; Volumen 0.000476 m3

**mt50spr100b** m Cable de acero de 2 mm de diámetro, para sujeción de malla de triple torsión
Datos técnicos: Coste energético 0.277 MJ; Emisión de CO2 0.069 kg; Código LER 17 04 11; Masa del elemento 0.0245 kg; Volumen 0.000016 m3
Residuos:
- embalaje: re150101 Envases de papel y cartón. (componente de residuo); rendimiento 0.067 kg; Código LER 15 01 01; Masa del elemento 1 kg; Volumen 0.001333 m3
