# Puerta metálica para acceso de vehículos, en vallado provisional de solar

- Propiedad del archivo: CYPE Ingenieros S.A.
- Formato: FIEBDC-3/2016
- Programa: Generador de precios de la construcción. CYPE Ingenieros, S.A.
- Fecha: 08/03/2024
- Ámbito geográfico: Región de Murcia
- Divisa: EUR
- Costes indirectos: 3 %
- IVA: 21 %

## Y Seguridad y salud

### YC Sistemas de protección colectiva

#### YCR Vallado provisional de solar

**YCR026** Ud Puerta metálica para acceso de vehículos, en vallado provisional de solar.
Puerta para acceso de vehículos de chapa de acero galvanizado, de dos hojas, de 4,0x2,0 m, con lengüetas para candado y herrajes de cierre al suelo, colocada en vallado provisional de solar, sujeta mediante postes del mismo material, anclados al terreno con dados de hormigón HM-20/P/20/X0, amortizable en 5 usos.
Criterio de medición de proyecto: Número de unidades previstas, según Estudio o Estudio Básico de Seguridad y Salud.
Criterio de medición de obra: Se medirá el número de unidades realmente colocadas según especificaciones de Estudio o Estudio Básico de Seguridad y Salud.

| Código | Ud | Descripción | Rendimiento | Precio | Importe |
|---|---|---|---|---|---|
| mt50spv011h | Ud | Puerta para acceso de vehículos de chapa de acero galvanizado, de dos hojas, de 4,0x2,0 m, con lengüetas para candado y herrajes de cierre al suelo, sujeta mediante postes del mismo material. (material) | 0.2 | 1224 | 244.800 |
| mt10hmf010tLc | m³ | Hormigón HM-20/P/20/X0, fabricado en central. (material) | 0.25 | 81.8 | 20.450 |
| mo119 | h | Oficial 1ª Seguridad y Salud. (mano de obra) | 0.577 | 22.53 | 13.000 |
| mo120 | h | Peón Seguridad y Salud. (mano de obra) | 0.577 | 21.19 | 12.227 |
| % | % | Costes directos complementarios | 2 % | 290.477 | 5.810 |
|  |  | Costes directos |  |  | 296.287 |

Residuos:
- colocación: mt50spv011h; factor de residuo 0.0053
- colocación: mt10hmf010tLc Hormigón HM-20/P/20/X0, fabricado en central; factor de residuo 0.00139589

## Recursos

**mt50spv011h** Ud Puerta para acceso de vehículos de chapa de acero galvanizado
Datos técnicos: Coste energético 2011.875 MJ; Emisión de CO2 204.992 kg; Código LER 17 04 05; Masa del elemento 80 kg; Volumen 0.038095 m3
Residuos:
- embalaje: re170203 Plástico. (componente de residuo); rendimiento 0.04 kg; Código LER 17 02 03; Masa del elemento 1 kg; Volumen 0.001667 m3

**mt10hmf010tLc** m³ Hormigón HM-20/P/20/X0, fabricado en central
Datos técnicos: Coste energético 1840.000 MJ; Emisión de CO2 230.000 kg; Código LER 17 01 01; Masa del elemento 2300 kg; Volumen 1.533333 m3
