# Bajante de escombros

- Propiedad del archivo: CYPE Ingenieros S.A.
- Formato: FIEBDC-3/2016
- Programa: Generador de precios de la construcción. CYPE Ingenieros, S.A.
- Fecha: 08/03/2024
- Ámbito geográfico: Región de Murcia
- Divisa: EUR
- Costes indirectos: 3 %
- IVA: 21 %

## Y Seguridad y salud

### YC Sistemas de protección colectiva

#### YCV Protección contra vertidos

**YCV010** m Bajante de escombros.
Suministro, montaje y desmontaje de bajante para vertido de escombros, compuesta por 3 tubos y 1 embocadura de polietileno, de 49 cm de diámetro superior y 40 cm de diámetro inferior, con soportes y cadenas metálicas, por cada planta de hasta 3 m de altura libre, amortizable en 5 usos, fijada al forjado mediante puntales metálicos telescópicos, accesorios y elementos de sujeción, amortizables en 5 usos.
Criterio de medición de proyecto: Longitud medida según Estudio o Estudio Básico de Seguridad y Salud.
Criterio de medición de obra: Se medirá la longitud realmente montada según especificaciones de Estudio o Estudio Básico de Seguridad y Salud.

| Código | Ud | Descripción | Rendimiento | Precio | Importe |
|---|---|---|---|---|---|
| mt50spc010 | Ud | Tubo bajante de escombros, de polietileno, de 49 cm de diámetro superior, 40 cm de diámetro inferior y 106 cm de altura, con soportes y cadenas metálicas. (material) | 0.182 | 41.76 | 7.600 |
| mt50spc020 | Ud | Embocadura de vertido, de polietileno, para bajante de escombros, de 49 cm de diámetro superior, 40 cm de diámetro inferior y 86,5 cm de altura, con soportes y cadenas metálicas. (material) | 0.061 | 56.16 | 3.426 |
| mt50spc030 | Ud | Accesorios y elementos de sujeción de bajante de escombros. (material) | 0.2 | 3.33 | 0.666 |
| mt50spa081a | Ud | Puntal metálico telescópico, de hasta 3 m de altura. (material) | 0.121 | 19.25 | 2.329 |
| mo120 | h | Peón Seguridad y Salud. (mano de obra) | 0.46 | 21.19 | 9.747 |
| % | % | Costes directos complementarios | 2 % | 23.768 | 0.475 |
|  |  | Costes directos |  |  | 24.243 |

Residuos:
- colocación: mt50spc010; factor de residuo 1
- colocación: mt50spc020; factor de residuo 1
- colocación: mt50spa081a Puntal metálico telescópico, de hasta 3 m de altura; factor de residuo 1

## Recursos

**mt50spc010** Ud Tubo bajante de escombros
Datos técnicos: Coste energético 1016.123 MJ; Emisión de CO2 34.653 kg; Código LER 17 02 03; Masa del elemento 9 kg; Volumen 0.015 m3
Residuos:
- embalaje: re170201 Madera. (componente de residuo); rendimiento 0.255 kg; Código LER 17 02 01; Masa del elemento 1 kg; Volumen 0.000909 m3

**mt50spc020** Ud Embocadura de vertido
Datos técnicos: Coste energético 1016.123 MJ; Emisión de CO2 34.653 kg; Código LER 17 02 03; Masa del elemento 9 kg; Volumen 0.015 m3
Residuos:
- embalaje: re170201 Madera; rendimiento 0.255 kg

**mt50spa081a** Ud Puntal metálico telescópico, de hasta 3 m de altura
Datos técnicos: Coste energético 97.317 MJ; Emisión de CO2 5.049 kg; Código LER 17 04 05; Masa del elemento 9.9 kg; Volumen 0.004714 m3
