# Cinta autoadhesiva de señalización, para pavimentos

- Propiedad del archivo: CYPE Ingenieros S.A.
- Formato: FIEBDC-3/2016
- Programa: Generador de precios de la construcción. CYPE Ingenieros, S.A.
- Fecha: 08/03/2024
- Ámbito geográfico: Región de Murcia
- Divisa: EUR
- Costes indirectos: 3 %
- IVA: 21 %

## Y Seguridad y salud

### YV Seguridad frente al contagio de COVID-19

#### YVH Señalización horizontal

**YVH020** m Cinta autoadhesiva de señalización, para pavimentos.
Cinta autoadhesiva de señalización, de vinilo, de varios colores, de 7,5 cm de anchura, para pavimentos.
Incluye: Colocación del elemento.
Criterio de medición de proyecto: Longitud medida según documentación gráfica de Proyecto.
Criterio de medición de obra: Se medirá la longitud realmente montada según especificaciones de Proyecto.

| Código | Ud | Descripción | Rendimiento | Precio | Importe |
|---|---|---|---|---|---|
| mt53hrb020l | m | Cinta autoadhesiva de señalización, de vinilo, de varios colores, de 7,5 cm de anchura, suministrada en rollos de 33 m de longitud, para delimitar espacios y establecer distancias de seguridad en pavimentos. (material) | 1 | 0.38 | 0.380 |
| mo080 | h | Ayudante montador. (mano de obra) | 0.012 | 21.78 | 0.261 |
| % | % | Costes directos complementarios | 2 % | 0.641 | 0.013 |
|  |  | Costes directos |  |  | 0.654 |

Residuos:
- colocación: mt53hrb020l; factor de residuo 0.07

## Recursos

**mt53hrb020l** m Cinta autoadhesiva de señalización
Datos técnicos: Coste energético 0.397 MJ; Emisión de CO2 0.020 kg; Código LER 17 06 04; Masa del elemento 0.0031 kg; Volumen 0.000005 m3
Residuos:
- embalaje: re170203 Plástico. (componente de residuo); rendimiento 0.001 kg; Código LER 17 02 03; Masa del elemento 1 kg; Volumen 0.001667 m3
