# Papelera higiénica, con dispensador de guantes

- Propiedad del archivo: CYPE Ingenieros S.A.
- Formato: FIEBDC-3/2016
- Programa: Generador de precios de la construcción. CYPE Ingenieros, S.A.
- Fecha: 08/03/2024
- Ámbito geográfico: Región de Murcia
- Divisa: EUR
- Costes indirectos: 3 %
- IVA: 21 %

## Y Seguridad y salud

### YV Seguridad frente al contagio de COVID-19

#### YVP Papeleras y contenedores

**YVP020** Ud Papelera higiénica, con dispensador de guantes.
Papelera higiénica con dispensador de guantes, sin tapa, de chapa de acero de 0,8 mm de espesor, acabado lacado, color blanco con pictogramas, de 25x32x108 cm, de 70 litros de capacidad.
Criterio de valoración económica: El precio no incluye la caja de guantes.
Incluye: Colocación del elemento.
Criterio de medición de proyecto: Número de unidades previstas, según documentación gráfica de Proyecto.
Criterio de medición de obra: Se medirá el número de unidades realmente colocadas según especificaciones de Proyecto.

| Código | Ud | Descripción | Rendimiento | Precio | Importe |
|---|---|---|---|---|---|
| mt31prb010ie | Ud | Papelera higiénica con dispensador de guantes, sin tapa, de chapa de acero de 0,8 mm de espesor, acabado lacado, color blanco con pictogramas, de 25x32x108 cm, de 70 litros de capacidad, con dos hendiduras de ABS para su manipulación, mecanismo de fijación de la bolsa de recogida y cuatro bases de goma en su superficie de apoyo. (material) | 1 | 333.76 | 333.760 |
| mo080 | h | Ayudante montador. (mano de obra) | 0.058 | 21.78 | 1.263 |
| % | % | Costes directos complementarios | 2 % | 335.023 | 6.700 |
|  |  | Costes directos |  |  | 341.723 |
