# Cartel general indicativo de riesgos biológicos

- Propiedad del archivo: CYPE Ingenieros S.A.
- Formato: FIEBDC-3/2016
- Programa: Generador de precios de la construcción. CYPE Ingenieros, S.A.
- Fecha: 08/03/2024
- Ámbito geográfico: Región de Murcia
- Divisa: EUR
- Costes indirectos: 3 %
- IVA: 21 %

## Y Seguridad y salud

### YV Seguridad frente al contagio de COVID-19

#### YVV Señalización vertical

**YVV010** Ud Cartel general indicativo de riesgos biológicos.
Cartel general indicativo de riesgos biológicos, de PVC, de 1 mm de espesor, serigrafiado con textos y pictogramas, de 840x594 mm, con 6 orificios de fijación. Incluso bridas de fijación al paramento.
Incluye: Colocación del elemento.
Criterio de medición de proyecto: Número de unidades previstas, según documentación gráfica de Proyecto.
Criterio de medición de obra: Se medirá el número de unidades realmente colocadas según especificaciones de Proyecto.

| Código | Ud | Descripción | Rendimiento | Precio | Importe |
|---|---|---|---|---|---|
| mt53srb010h | Ud | Cartel general indicativo de riesgos biológicos, de PVC, de 1 mm de espesor, serigrafiado con textos y pictogramas, de 840x594 mm, con 6 orificios de fijación. (material) | 1 | 17.29 | 17.290 |
| mt50spr046 | Ud | Brida de nylon, de 4,8x200 mm. (material) | 6 | 0.04 | 0.240 |
| mo080 | h | Ayudante montador. (mano de obra) | 0.058 | 21.78 | 1.263 |
| % | % | Costes directos complementarios | 2 % | 18.793 | 0.376 |
|  |  | Costes directos |  |  | 19.169 |

Residuos:
- colocación: mt50spr046 Brida de nylon, de 4,8x200 mm; factor de residuo 0.07

## Recursos

**mt50spr046** Ud Brida de nylon, de 4,8x200 mm
Datos técnicos: Coste energético 0.184 MJ; Emisión de CO2 0.009 kg; Código LER 17 02 03; Masa del elemento 0.0019 kg; Volumen 0.000003 m3
