# Desmontaje de equipo de calefacción, refrigeración y A.C.S., para sustitución por equipo con mejor eficiencia energética

- Propiedad del archivo: CYPE Ingenieros S.A.
- Formato: FIEBDC-3/2016
- Programa: Generador de precios de la construcción. CYPE Ingenieros, S.A.
- Fecha: 08/03/2024
- Ámbito geográfico: Región de Murcia
- Divisa: EUR
- Costes indirectos: 3 %
- IVA: 21 %

## Z Rehabilitación energética

### ZC Calefacción, climatización y A.C.S.

#### ZCD Desmontaje de equipo existente

**ZCD005** Ud Desmontaje de equipo de calefacción, refrigeración y A.C.S., para sustitución por equipo con mejor eficiencia energética.
Desmontaje de equipo de producción de A.C.S. formado por caldera convencional de gas natural doméstica, mural y sus componentes, de 30 kW de potencia calorífica máxima, con medios manuales y mecánicos, previa desconexión de las redes de suministro y evacuación, y obturación de las conducciones conectadas a los elementos. Incluso desmontaje de accesorios y soportes de fijación, limpieza, acopio, retirada y carga manual sobre camión o contenedor.
Incluye: Desconexión de las redes de suministro y evacuación. Desmontaje de la caldera y de sus componentes. Obturación de las conducciones conectadas al elemento. Retirada y acopio del material desmontado. Limpieza de los restos de obra. Carga mecánica del material desmontado y restos de obra sobre camión o contenedor.
Criterio de medición de proyecto: Número de unidades previstas, según documentación gráfica de Proyecto.
Criterio de medición de obra: Se medirá el número de unidades realmente desmontadas según especificaciones de Proyecto.

| Código | Ud | Descripción | Rendimiento | Precio | Importe |
|---|---|---|---|---|---|
| mq04cag010a | h | Camión con grúa de hasta 6 t. (maquinaria) | 1.159 | 55.38 | 64.185 |
| mo004 | h | Oficial 1ª calefactor. (mano de obra) | 3.649 | 23.16 | 84.511 |
| mo103 | h | Ayudante calefactor. (mano de obra) | 3.649 | 21.75 | 79.366 |
| % | % | Costes directos complementarios | 2 % | 228.062 | 4.561 |
|  |  | Costes directos |  |  | 232.623 |

Residuos:
- demolición: ruo170407 Metales mezclados. (componente de residuo); rendimiento 115.2 kg; Código LER 17 04 07; Masa del elemento 1 kg; Volumen 0.000667 m3
- demolición: ruo170904 Residuos mezclados de construcción y demolición distintos de los especificados en los códigos 17 09 01, 17 09 02 y 17 09 03. (componente de residuo); rendimiento 12.8 kg; Código LER 17 09 04; Masa del elemento 1 kg; Volumen 0.000667 m3
